# Arma-Chek Silver AF-2 pieza en t prefabricada, Ø 35 mm

- Propiedad del archivo: CONSTRUNARIO
- Formato: FIEBDC-3/2012
- Programa: Construnario Versión 3.51
- Fecha de los precios: 10/01/2017
- Divisa: EUR

**ACHT-057_35** u Arma-Chek Silver AF-2 pieza en t prefabricada, Ø 35 mm
Pieza en t prefabricada Arma-Chek Silver AF-2, de Armacell. Ø 35 mm. Piezas preformadas (sólo recubrimiento). Consulte plazo de entrega.
