# Arma-Chek Silver AF-5 pieza en t prefabricada, Ø 48 mm

- Propiedad del archivo: CONSTRUNARIO
- Formato: FIEBDC-3/2012
- Programa: Construnario Versión 3.51
- Fecha de los precios: 10/01/2017
- Divisa: EUR

**ACHT-100_48** u Arma-Chek Silver AF-5 pieza en t prefabricada, Ø 48 mm
Pieza en t prefabricada Arma-Chek Silver AF-5, de Armacell. Ø 48 mm. Piezas preformadas (sólo recubrimiento). Consulte plazo de entrega.
