# Cinta autoadhesiva 25 m x 30 mm x 0,08 mm

- Propiedad del archivo: CONSTRUNARIO
- Formato: FIEBDC-3/2012
- Programa: Construnario Versión 3.51
- Fecha de los precios: 10/01/2017
- Divisa: EUR

**ACHPSATAPES30** u Cinta autoadhesiva 25 m x 30 mm x 0,08 mm
Cinta autoadhesiva Arma-Chek Silver, de Armacell. 25 m x 30 mm x 0,08 mm. Color recubrimiento plateado. Tolerancia de espesor: ± 1,5%.
