# Armafix AF-6 Combi-pack - soporte + abrazadera, Ø 70 mm

- Propiedad del archivo: CONSTRUNARIO
- Formato: FIEBDC-3/2012
- Programa: Construnario Versión 3.51
- Fecha de los precios: 10/01/2017
- Divisa: EUR

**FX670K_70** u Armafix AF-6 Combi-pack - soporte + abrazadera, Ø 70 mm
Combi-pack, soporte + abrazadera Armafix AF-6, de Armacell. Ø 70 mm. Espesor de aislamiento 32-45 mm. A partir de 165,1 mm., se suministrarán los soportes en dos piezas. Consultar plazo de entrega.
