# Armafix AF-4 (AF-3) Combi-pack - soporte + abrazadera, Ø 42 mm

- Propiedad del archivo: CONSTRUNARIO
- Formato: FIEBDC-3/2012
- Programa: Construnario Versión 3.51
- Fecha de los precios: 10/01/2017
- Divisa: EUR

**FX434245K_42** u Armafix AF-4 (AF-3) Combi-pack - soporte + abrazadera, Ø 42 mm
Combi-pack, soporte + abrazadera Armafix AF-4 (AF-3), de Armacell. Ø 42 mm. Espesor de aislamiento 15,5-22,5 mm. Para simplificar referencias similares en diámetros, la descripición de algunos soportes incluyen dos medidas. A partir de 165,1 mm., se suministrarán los soportes en dos piezas. Consultar plazo de entrega.
