# Armafix AF-4 (AF-3) soporte para tubería, Ø 54 mm

- Propiedad del archivo: CONSTRUNARIO
- Formato: FIEBDC-3/2012
- Programa: Construnario Versión 3.51
- Fecha de los precios: 10/01/2017
- Divisa: EUR

**FX435457_54** u Armafix AF-4 (AF-3) soporte para tubería, Ø 54 mm
Soportes para tuberías de plástico y acero inoxidable Armafix AF-4 (AF-3), de Armacell. Ø 54 mm. Espesor de aislamiento 15,5-25 mm, disponibles bajo pedido específico, Ø exterior '= Ø instalación. Consultar plazo de entrega.
