# Armafix AF-6 soporte para tubería, Ø 18 mm

- Propiedad del archivo: CONSTRUNARIO
- Formato: FIEBDC-3/2012
- Programa: Construnario Versión 3.51
- Fecha de los precios: 10/01/2017
- Divisa: EUR

**FX61518_18** u Armafix AF-6 soporte para tubería, Ø 18 mm
Soportes para tuberías de plástico y acero inoxidable Armafix AF-6, de Armacell. Ø 18 mm. Espesor de aislamiento 32-45 mm, disponibles bajo pedido específico, Ø exterior '= Ø instalación. Consultar plazo de entrega.
