# Armafix AF-4 (AF-3) abrazadera, Ø 12 mm

- Propiedad del archivo: CONSTRUNARIO
- Formato: FIEBDC-3/2012
- Programa: Construnario Versión 3.51
- Fecha de los precios: 10/01/2017
- Divisa: EUR

**PARMPCX042046_12** u Armafix AF-4 (AF-3) abrazadera, Ø 12 mm
Abrazadera Armafix AF-4 (AF-3), de Armacell. Ø 12 mm. Consultar plazo de entrega.
