# Armafix AF-6 abrazadera, Ø 18 mm

- Propiedad del archivo: CONSTRUNARIO
- Formato: FIEBDC-3/2012
- Programa: Construnario Versión 3.51
- Fecha de los precios: 10/01/2017
- Divisa: EUR

**PCX068073_18** u Armafix AF-6 abrazadera, Ø 18 mm
Abrazadera Armafix AF-6, de Armacell. Ø 18 mm. Consultar plazo de entrega.
