# Armafix AF-6 abrazadera, Ø 54 mm

- Propiedad del archivo: CONSTRUNARIO
- Formato: FIEBDC-3/2012
- Programa: Construnario Versión 3.51
- Fecha de los precios: 10/01/2017
- Divisa: EUR

**PCX112118_54** u Armafix AF-6 abrazadera, Ø 54 mm
Abrazadera Armafix AF-6, de Armacell. Ø 54 mm. Consultar plazo de entrega.
