# Armafix AF soporte para conductos esp. aislamiento 32 mm

- Propiedad del archivo: CONSTRUNARIO
- Formato: FIEBDC-3/2012
- Programa: Construnario VersiĆ³n 3.51
- Fecha de los precios: 10/01/2017
- Divisa: EUR

**AS-32 MM** u Armafix AF soporte para conductos esp. aislamiento 32 mm
Soporte para conductos Armafix AF, de Armacell. 2 m. Espesor de aislamiento 32 mm. Consultar plazo de entrega.
