# Armafix NH abrazadera, Ø 168 mm

- Propiedad del archivo: CONSTRUNARIO
- Formato: FIEBDC-3/2012
- Programa: Construnario Versión 3.51
- Fecha de los precios: 10/01/2017
- Divisa: EUR

**PCX_206_168** m Armafix NH abrazadera, Ø 168 mm
Abrazadera Armafix NH, de Armacell. ? 168 mm, espesor 19 mm. Otras medidas, bajo demanda, a partir de ? 165,1 mm, se pueden usar 2 piezas. Gama de producto importada, consulte plazo de entrega.
