# Armafix NH soporte para tubería, Ø 273 mm

- Propiedad del archivo: CONSTRUNARIO
- Formato: FIEBDC-3/2012
- Programa: Construnario Versión 3.51
- Fecha de los precios: 10/01/2017
- Divisa: EUR

**PHN25267273_73** m Armafix NH soporte para tubería, Ø 273 mm
Soporte para tuber?a Armafix NH, de Armacell. ? 273 mm, espesor del aislamiento 25 mm. Otras medidas, bajo demanda, a partir de ? 165,1 mm, se pueden usar 2 piezas. Gama de producto importada, consulte plazo de entrega.
