# Armafix Ultima soporte para tubería, Ø 42 mm

- Propiedad del archivo: CONSTRUNARIO
- Formato: FIEBDC-3/2012
- Programa: Construnario Versión 3.51
- Fecha de los precios: 10/01/2017
- Divisa: EUR

**UL254245_42** u Armafix Ultima soporte para tubería, Ø 42 mm
Soporte para tubería Armafix Ultima, de Armacell. Ø 42 mm. Espesor de aislamiento 25 mm. Consultar plazo se entrega.
