# Armaflex Duct AL planchas autoadhesivas en rollo prerecubiertas 20 m

- Propiedad del archivo: CONSTRUNARIO
- Formato: FIEBDC-3/2012
- Programa: Construnario Versión 3.51
- Fecha de los precios: 10/01/2017
- Divisa: EUR

**ADU-09MMEA-L** m2 Armaflex Duct AL planchas autoadhesivas en rollo prerecubiertas 20 m
Plancha autoadhesiva en rollo elastomérica con recubrimiento acabado aluminio Armaflex Duct AL, de Armacell. 1.5 m ancho, 20 m largo, espesor de aislamiento 9 mm. Tolerancia del espesor: ±1,5 mm. Consultar plazo de entrega. Disponibilidad en 1m. de ancho bajo pedido específico.
