# Armaflex Duct Plus plancha autoadhesiva en rollo 8 m

- Propiedad del archivo: CONSTRUNARIO
- Formato: FIEBDC-3/2012
- Programa: Construnario Versión 3.51
- Fecha de los precios: 10/01/2017
- Divisa: EUR

**ADU-25MMEA-P** m2 Armaflex Duct Plus plancha autoadhesiva en rollo 8 m
Plancha autoadhesiva en rollo Armaflex Duct AL, de Armacell. 1.5 m ancho, 8 m largo, espesor de aislamiento 25 mm. Tolerancia del espesor: ± 2,0 mm.
