# Armaflex DuoSolar abrazadera oval, taco S10

- Propiedad del archivo: CONSTRUNARIO
- Formato: FIEBDC-3/2012
- Programa: Construnario Versión 3.51
- Fecha de los precios: 10/01/2017
- Divisa: EUR

**SCH-CU12-FEF14** u Armaflex DuoSolar abrazadera oval, taco S10
Abrazadera oval Armaflex DuoSolar, de Armacell. Taco S10, de fijación CU12-FEF14, tornillo M8x80, espesor de aislamiento 14,0 mm. 4 piezas/juego. Consultar plazo de entrega.
