# Armaflex DuoSolar VA tuberías preaisladas en rollo, Ø 21,4 mm

- Propiedad del archivo: CONSTRUNARIO
- Formato: FIEBDC-3/2012
- Programa: Construnario Versión 3.51
- Fecha de los precios: 10/01/2017
- Divisa: EUR

**SO-DV-20X16E15** m Armaflex DuoSolar VA tuberías preaisladas en rollo, Ø 21,4 mm
Tuberías preaisladas en rollo de acero inoxidable corrugado 1.4404 (ASTM 316 L), Armaflex DuoSolar VA, de Armacell. Ø 21,4 mm, espesor del aislamiento 14 mm. Color recubrimiento negro, tolerancia de espesor: ± 2,5 mm. Consultar plazo de entrega.
