# Armaflex DuoSolar abrazadera oval, taco S12

- Propiedad del archivo: CONSTRUNARIO
- Formato: FIEBDC-3/2012
- Programa: Construnario Versión 3.51
- Fecha de los precios: 10/01/2017
- Divisa: EUR

**SCH-DN25-FEF14** u Armaflex DuoSolar abrazadera oval, taco S12
Abrazadera oval Armaflex DuoSolar, de Armacell. Taco S12, de fijación DN25-FEF14. 4 piezas/juego. Consultar plazo de entrega.
