# Armaflex DuoSolar machón doble ¾" para DN 16

- Propiedad del archivo: CONSTRUNARIO
- Formato: FIEBDC-3/2012
- Programa: Construnario Versión 3.51
- Fecha de los precios: 10/01/2017
- Divisa: EUR

**SO-VA-DNI-16** u Armaflex DuoSolar machón doble ¾" para DN 16
Machón doble Armaflex DuoSolar, de Armacell. ¾" para DN 16. 2 piezas/juego. Consultar plazo de entrega.
