# Armaflex DuoSolar machón doble 1 ¼" para DN 25

- Propiedad del archivo: CONSTRUNARIO
- Formato: FIEBDC-3/2012
- Programa: Construnario Versión 3.51
- Fecha de los precios: 10/01/2017
- Divisa: EUR

**SO-VA-DNI-25** u Armaflex DuoSolar machón doble 1 ¼" para DN 25
Machón doble Armaflex DuoSolar, de Armacell. 1 ¼" para DN 25. 2 piezas/juego. Consultar plazo de entrega.
