# Armaflex DuoSolar conjunto de conexión para DN20

- Propiedad del archivo: CONSTRUNARIO
- Formato: FIEBDC-3/2012
- Programa: Construnario Versión 3.51
- Fecha de los precios: 10/01/2017
- Divisa: EUR

**SO-VA-FIT-204** u Armaflex DuoSolar conjunto de conexión para DN20
Conjunto de conexión Armaflex DuoSolar, de Armacell. Para DN20, con 4 anillas de sujeción, juntas planas y tuercas de racor. Consultar plazo de entrega.
