# Armaflex DuoSolar conexión doble con prolong. de tuberías a. inox. corrugado DN 16

- Propiedad del archivo: CONSTRUNARIO
- Formato: FIEBDC-3/2012
- Programa: Construnario Versión 3.51
- Fecha de los precios: 10/01/2017
- Divisa: EUR

**SO-SDN16-DN16** u Armaflex DuoSolar conexión doble con prolong. de tuberías a. inox. corrugado DN 16
Conexión doble Armaflex DuoSolar, de Armacell. Con prolong. de tuberías a. inox. corrugado DN 20. Consultar plazo de entrega.
