# Armaflex DuoSolar conexión doble con prolong. de tuberías a. inox. corrugado DN 25

- Propiedad del archivo: CONSTRUNARIO
- Formato: FIEBDC-3/2012
- Programa: Construnario Versión 3.51
- Fecha de los precios: 10/01/2017
- Divisa: EUR

**SO-SDN25-DN25** u Armaflex DuoSolar conexión doble con prolong. de tuberías a. inox. corrugado DN 25
Conexión doble Armaflex DuoSolar, de Armacell. Con prolong. de tuberías a. inox. corrugado DN 25. Consultar plazo de entrega.
