# Armaflex DuoSolar conexión para tubería de cobre plana, Ø 15 mm

- Propiedad del archivo: CONSTRUNARIO
- Formato: FIEBDC-3/2012
- Programa: Construnario Versión 3.51
- Fecha de los precios: 10/01/2017
- Divisa: EUR

**SO-SDN16-CU15** u Armaflex DuoSolar conexión para tubería de cobre plana, Ø 15 mm
Conexión para tubería de cobre plana Armaflex DuoSolar, de Armacell. Ø 15 mm, a. inox. VA DN 16. Con conexión acero inoxidable. Consultar plazo de entrega.
