# Armaflex DuoSolar 220 tuberías preaisladas en rollo, Ø 31,8 mm

- Propiedad del archivo: CONSTRUNARIO
- Formato: FIEBDC-3/2012
- Programa: Construnario Versión 3.51
- Fecha de los precios: 10/01/2017
- Divisa: EUR

**SO-DP-20X25E15** m Armaflex DuoSolar 220 tuberías preaisladas en rollo, Ø 31,8 mm
Tuberías preaisladas en rollo Armaflex DuoSolar 220, de Armacell. Ø 31,8 mm, espesor del aislamiento 20 mm. Color recubrimiento negro. Consultar plazo de entrega.
