# Armaflex LTD coquilla, Ø 48 mm

- Propiedad del archivo: CONSTRUNARIO
- Formato: FIEBDC-3/2012
- Programa: Construnario Versión 3.51
- Fecha de los precios: 10/01/2017
- Divisa: EUR

**LTD-25X048** m Armaflex LTD coquilla, Ø 48 mm
Coquilla Armaflex LTD, de Armacell. ? 48 mm, espesor del aislamiento 25 mm, longitud 2 m, es un aislamiento flexible que mantiene su flexibilidad a muy baja temperatura. Tolerancia en longitud: ? 1,5 %, forma parte del Armaflex Cryogenic System y s?lo debe instalarse como parte de este sistema. Gama de producto importada, consultar plazo de entrega.
