# Armaflex LTD recubrimiento anti-abrasivo, long. 50 m

- Propiedad del archivo: CONSTRUNARIO
- Formato: FIEBDC-3/2012
- Programa: Construnario Versión 3.51
- Fecha de los precios: 10/01/2017
- Divisa: EUR

**LTD-50-ALU** m Armaflex LTD recubrimiento anti-abrasivo, long. 50 m
Recubrimiento anti-abrasivo Armaflex LTD, de Armacell. Longitud 50 m, ancho 1000 mm, color plateado, recubrimento antiabrasivo 12 µ. Los rollos de 50 m. pueden sustituirse por 2 rollos de 25 m. Gama de producto importada, consultar plazo de entrega.
