# Armaflex Ultima coquilla abierta, esp. aislamiento 13,0 mm

- Propiedad del archivo: CONSTRUNARIO
- Formato: FIEBDC-3/2012
- Programa: Construnario Versión 3.51
- Fecha de los precios: 10/01/2017
- Divisa: EUR

**UL-13X300** m2 Armaflex Ultima coquilla abierta, esp. aislamiento 13,0 mm
Coquilla abierta Armaflex Ultima, de Armacell. Espesor de aislamiento 13 mm, longitud 2,0 m, color azul, baja emisión de humos. Tolerancia en longitud: ± 1,5 %. Tolerancia de espesor: ±1,5 mm. Consultar plazo de entrega.
