# Armaflex Ultima coquilla autoadhesiva, Ø 35 mm

- Propiedad del archivo: CONSTRUNARIO
- Formato: FIEBDC-3/2012
- Programa: Construnario Versión 3.51
- Fecha de los precios: 10/01/2017
- Divisa: EUR

**UL-09X035-A** m Armaflex Ultima coquilla autoadhesiva, Ø 35 mm
Coquilla autoadhesiva Armaflex Ultima, de Armacell. Ø 35 mm. Espesor de aislamiento 9 mm, longitud 2,0 m, color azul, baja emisión de humos. Tolerancia en longitud: ± 1,5 %. Tolerancia de espesor: ±1,5 mm. Consultar plazo de entrega.
