# Armaflex Ultima coquilla autoadhesiva, Ø 22 mm

- Propiedad del archivo: CONSTRUNARIO
- Formato: FIEBDC-3/2012
- Programa: Construnario Versión 3.51
- Fecha de los precios: 10/01/2017
- Divisa: EUR

**UL-19X022-A** m Armaflex Ultima coquilla autoadhesiva, Ø 22 mm
Coquilla autoadhesiva Armaflex Ultima, de Armacell. Ø 22 mm. Espesor de aislamiento 19 mm, longitud 2,0 m, color azul, baja emisión de humos. Tolerancia en longitud: ± 1,5 %. Tolerancia de espesor: ±2,5 mm. Consultar plazo de entrega.
