# Armaflex Ultima plancha autoadhesiva en rollo, 10 m

- Propiedad del archivo: CONSTRUNARIO
- Formato: FIEBDC-3/2012
- Programa: Construnario Versión 3.51
- Fecha de los precios: 10/01/2017
- Divisa: EUR

**UL-09-99EA** m2 Armaflex Ultima plancha autoadhesiva en rollo, 10 m
Plancha autoadhesiva en rollo Armaflex Ultima, de Armacell. Longitud 10 m. Espesor de aislamiento 9 mm, anchura 1,0 m, color azul, baja emisión de humos. Tolerancia en longitud: ±1,5 %. Tolerancia del espesor: ±1,5 mm. Consultar plazo de entrega.
