# Armaflex Ultima cinta autoadhesiva, 15 m x 50 mm x 3 mm

- Propiedad del archivo: CONSTRUNARIO
- Formato: FIEBDC-3/2012
- Programa: Construnario VersiĆ³n 3.51
- Fecha de los precios: 10/01/2017
- Divisa: EUR

**UL-TAPE** u Armaflex Ultima cinta autoadhesiva, 15 m x 50 mm x 3 mm
Cinta autoadhesiva en rollo Armaflex Ultima, de Armacell. 15 m x 50 mm x 3 mm, color azul. Consultar plazo de entrega.
