# Armaflex Ultima 700 adhesivo 1 l

- Propiedad del archivo: CONSTRUNARIO
- Formato: FIEBDC-3/2012
- Programa: Construnario VersiĆ³n 3.51
- Fecha de los precios: 10/01/2017
- Divisa: EUR

**AHU-70010** u Armaflex Ultima 700 adhesivo 1 l.
Adhesivo Armaflex Ultima 700, de Armacell, 1 l. Consultar plazo de entrega.
