# Armaflex XG coquilla, Ø 25 mm

- Propiedad del archivo: CONSTRUNARIO
- Formato: FIEBDC-3/2012
- Programa: Construnario Versión 3.51
- Fecha de los precios: 10/01/2017
- Divisa: EUR

**XG-09X025** m Armaflex XG coquilla, Ø 25 mm
Coquilla Armaflex XG, de Armacell. Ø 25 mm, espesor de aislamiento 9 mm. Longitud 2 m, color negro. Tolerancia en longitud: ±1,5 %. Tolerancia de espesor: ±1,5 mm. Las coquillas se servirán cerradas longitudinalmente en largo estándar de 2 m., suministrándose abiertas longitudinalmente contra pedido.
