# Armaflex XG coquilla, Ø 28 mm

- Propiedad del archivo: CONSTRUNARIO
- Formato: FIEBDC-3/2012
- Programa: Construnario Versión 3.51
- Fecha de los precios: 10/01/2017
- Divisa: EUR

**XG-25X028** m Armaflex XG coquilla, Ø 28 mm
Coquilla Armaflex XG, de Armacell. Ø 28 mm, espesor de aislamiento 25 mm. Longitud 2 m, color negro. Tolerancia en longitud: ±1,5 %. Tolerancia de espesor: ±2,5 mm. Las coquillas se servirán cerradas longitudinalmente en largo estándar de 2 m., suministrándose abiertas longitudinalmente contra pedido. Fluidos Fríos (0 °C a 10 °C) y calefacción (>60 °C a 100 °C) equivalente a 25 mm, de acuerdo al reglamento RITE.
