# Armaflex XG coquilla, Ø 35 mm

- Propiedad del archivo: CONSTRUNARIO
- Formato: FIEBDC-3/2012
- Programa: Construnario Versión 3.51
- Fecha de los precios: 10/01/2017
- Divisa: EUR

**XG-32X035** m Armaflex XG coquilla, Ø 35 mm
Coquilla Armaflex XG, de Armacell. Ø 35 mm, espesor de aislamiento 32 mm. Longitud 2 m, color negro. Tolerancia en longitud: ±1,5 %. Tolerancia de espesor: ±3 mm. Las coquillas se servirán cerradas longitudinalmente en largo estándar de 2 m., suministrándose abiertas longitudinalmente contra pedido. Agua caliente sanitaria (40 °C a 60 °C) equivalente a 30 mm.
