# Armaflex XG coquilla, Ø 168 mm

- Propiedad del archivo: CONSTRUNARIO
- Formato: FIEBDC-3/2012
- Programa: Construnario Versión 3.51
- Fecha de los precios: 10/01/2017
- Divisa: EUR

**XG-40X168-I** m Armaflex XG coquilla, Ø 168 mm
Coquilla Armaflex XG, de Armacell. Ø 168 mm, espesor de aislamiento 40 mm. Longitud 2 m, color negro. Tolerancia en longitud: ±1,5 %. Tolerancia de espesor: ±3 mm. Las coquillas se servirán cerradas longitudinalmente en largo estándar de 2 m., suministrándose abiertas longitudinalmente contra pedido. Fluidos Fríos (0 °C a 10 °C), agua caliente sanitaria (40 °C a 60 °C) y calefacción (>60 °C a 100 °C) equivalente a 40 mm.
