# Armaflex XG coquilla autoadhesiva, Ø 15 mm

- Propiedad del archivo: CONSTRUNARIO
- Formato: FIEBDC-3/2012
- Programa: Construnario Versión 3.51
- Fecha de los precios: 10/01/2017
- Divisa: EUR

**XG-13X015-A** m Armaflex XG coquilla autoadhesiva, Ø 15 mm
Coquilla autoadhesiva Armaflex XG, de Armacell. Ø 15 mm, espesor de aislamiento 13 mm. Longitud 2 m, color negro. Tolerancia en longitud: ±1,5 %. Consultar plazo de entrega.
