# Armaflex XG coquilla en rollo, Ø 15 mm

- Propiedad del archivo: CONSTRUNARIO
- Formato: FIEBDC-3/2012
- Programa: Construnario Versión 3.51
- Fecha de los precios: 10/01/2017
- Divisa: EUR

**XG-06X015E** m Armaflex XG coquilla en rollo, Ø 15 mm
Coquilla en rollo Armaflex XG, de Armacell. Ø 15 mm, espesor de aislamiento 6 mm. Color negro, tolerancia en longitud: ±1,5 %. Tolerancia de espesor: ±1 mm.
