# Armaflex XG coquilla Top Seal, Ø 89 mm

- Propiedad del archivo: CONSTRUNARIO
- Formato: FIEBDC-3/2012
- Programa: Construnario Versión 3.51
- Fecha de los precios: 10/01/2017
- Divisa: EUR

**XG-25X089-TS** m Armaflex XG coquilla Top Seal, Ø 89 mm
Coquilla Armaflex XG Top Seal, de Armacell. Ø 89 mm, abierta con solapa autoadhesiva, espesor de aislamiento 25 mm. Tolerancia en longitud: ±1,5 %. Tolerancia de espesor: ±1,5 mm.
