# Armaflex XG plancha autoadhesiva en rollo 15 m

- Propiedad del archivo: CONSTRUNARIO
- Formato: FIEBDC-3/2012
- Programa: Construnario Versión 3.51
- Fecha de los precios: 10/01/2017
- Divisa: EUR

**XG-06-99EA** m2 Armaflex XG plancha autoadhesiva en rollo 15 m
Plancha autoadhesiva en rollo Armaflex XG, de Armacell. 15 m, espesor de aislamiento 6 mm. Anchura 1 m, color negro. Tolerancia en longitud: ± 1,5 %. Tolerancia del espesor: ± 1 mm. Consultar plazo de entrega.
