# ArmaPhonic MD plancha autoadhesiva, 1x1 m

- Propiedad del archivo: CONSTRUNARIO
- Formato: FIEBDC-3/2012
- Programa: Construnario VersiĆ³n 3.51
- Fecha de los precios: 10/01/2017
- Divisa: EUR

**APH-MD-20A** m2 ArmaPhonic MD plancha autoadhesiva, 1x1 m
Plancha autoadhesiva ArmaPhonic MD, de Armacell. 1x1 m, espesor 20 mm. Longitud 1 m, anchura 1 m, color negro. Consultar plazo de entrega.
