# Armaflex Protect coquilla, Ø 12 mm

- Propiedad del archivo: CONSTRUNARIO
- Formato: FIEBDC-3/2012
- Programa: Construnario Versión 3.51
- Fecha de los precios: 10/01/2017
- Divisa: EUR

**PRO-AX-19X012** m Armaflex Protect coquilla, Ø 12 mm
Coquilla Armaflex Protect, de Armacell. Ø 12 mm. Espesor de aislamiento 19 mm. Longitud 1 m. Consulte plazo de entrega.
