# Armaprotect 1000 pasta ignífuga 2,5 l

- Propiedad del archivo: CONSTRUNARIO
- Formato: FIEBDC-3/2012
- Programa: Construnario Versión 3.51
- Fecha de los precios: 10/01/2017
- Divisa: EUR

**PRO-1000-25** u Armaprotect 1000 pasta ignífuga 2,5 l.
Pasta ignífuga Armaprotect 1000, de Armacell. 2,5 l. Lista para su uso. Distinto envase en función del volumen (1,0-5,0L, cubo de plástico; 0,5L bolsa). Consultar plazo de entrega.
