# Armaprotect PP collarín ignífugo, Ø 110/112 mm

- Propiedad del archivo: CONSTRUNARIO
- Formato: FIEBDC-3/2012
- Programa: Construnario Versión 3.51
- Fecha de los precios: 10/01/2017
- Divisa: EUR

**PRO-PP-110** u Armaprotect PP collarín ignífugo, Ø 110/112 mm
Collarín ignífugo Armaprotect PP, de Armacell. Ø 110/112 mm, 26,6 mm. Para el sellado hermético de tuberías de servicio / desagüe combustibles con y sin aislamiento. Consultar plazo de entrega.
