# HT/Armaflex coquilla, Ø 48 mm

- Propiedad del archivo: CONSTRUNARIO
- Formato: FIEBDC-3/2012
- Programa: Construnario Versión 3.51
- Fecha de los precios: 10/01/2017
- Divisa: EUR

**HT-13X048** m HT/Armaflex coquilla, Ø 48 mm
Coquilla HT/Armaflex, de Armacell. Ø 48 mm, espesor de aislamiento 13 mm. Longitud 2 m. Tolerancia en longitud: ± 1,5 %. Tolerancia de espesor: ± 1,5 mm. Las coquillas se servirán cerradas longitudinalmente en largo estándar de 2 m., suministrándose abiertas longitudinalmente contra pedido. Consulte plazo de entrega.
