# HT/Armaflex cinta autoadhesiva, 15 m x 50 mm x 3 mm

- Propiedad del archivo: CONSTRUNARIO
- Formato: FIEBDC-3/2012
- Programa: Construnario VersiĆ³n 3.51
- Fecha de los precios: 10/01/2017
- Divisa: EUR

**HT-TAPE** u HT/Armaflex cinta autoadhesiva, 15 m x 50 mm x 3 mm
Cinta autoadhesiva HT/Armaflex, de Armacell, 15 m x 50 mm x 3 mm. Tolerancia de espesor - 0,1 mm a + 1,5 mm. Tolerancia de longitud - 1,5 % a + 5 %. Consulte plazo de entrega.
