# Armaflex HT625 adhesivo 0,5 l

- Propiedad del archivo: CONSTRUNARIO
- Formato: FIEBDC-3/2012
- Programa: Construnario VersiĆ³n 3.51
- Fecha de los precios: 10/01/2017
- Divisa: EUR

**ADH-HT62505** u Armaflex HT625 adhesivo 0,5 l.
Adhesivo HT 625 HT/Armaflex, de Armacell. 0,50 l. Consulte plazo de entrega.
