# Armaflex disolvente limpiador

- Propiedad del archivo: CONSTRUNARIO
- Formato: FIEBDC-3/2012
- Programa: Construnario VersiĆ³n 3.51
- Fecha de los precios: 10/01/2017
- Divisa: EUR

**CLEANER10** u Armaflex disolvente limpiador
Disolvente HT/Armaflex, de Armacell. Para Armaflex 520-625. Consulte plazo de entrega.
